# Fliesen- und Plattenarbeiten
Angebotsaufforderung (GAEB DA XML 3.2, DA83)
Projekt: byndl-MUSTER-EFH
Währung: EUR
Erstellt mit: byndl, byndl Bauplattform (byndl.de), 16.10.2026

## FLI Leistungsverzeichnis Fliesen- und Plattenarbeiten
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, insbesondere ATV DIN 18352 (Fliesen- und Plattenarbeiten), sowie DIN 18534-1 und DIN 18534-3 (Abdichtung von Innenräumen; Abdichtung mit flüssig zu verarbeitenden Abdichtungsstoffen im Verbund mit Fliesen und Platten, AIV-F), DIN EN 14411 (Keramische Fliesen und Platten), DIN 18157 (Ausführung keramischer Bekleidungen im Dünnbettverfahren) und DIN 18202 (Toleranzen im Hochbau). Vertragsgrundlage ist der byndl-Werkvertrag (Pauschalfestpreisvertrag in Anlehnung an die VOB/B).
MATERIAL/SYSTEM: Fliesen und Platten aus Feinsteinzeug nach DIN EN 14411, Gruppe BIa (Wasseraufnahme höchstens 0,5 %), rektifiziert, mittlere Preisklasse nach Auswahl durch den Auftraggeber; das kalkulierte Fabrikat (Hersteller, Serie) ist im verbindlichen Angebot anzugeben. Formate: Wand 30 × 60 cm, Boden 60 × 60 cm, Hauswirtschaftsraum 30 × 60 cm; Bodenfliesen mit Rutschhemmung R10 nach DIN 51130, auf der Duschfläche zusätzlich Bewertungsgruppe B nach DIN 51097. Verlegung im Dünnbett mit verformungsfähigem Fliesenkleber C2 TE S1 nach DIN EN 12004, Verfugung mit Fugenmörtel CG2 WA nach DIN EN 13888. Abdichtung als geprüftes Verbundabdichtungssystem (AIV-F) mit allgemeinem bauaufsichtlichem Prüfzeugnis, bestehend aus Grundierung, Abdichtungsstoff, Dichtband, Dichtecken und Manschetten eines Herstellers (z. B. Sopro, PCI, Ardex oder gleichwertig); Kleber und Fugenmörtel sind auf das System abgestimmt, Mischsysteme sind unzulässig. Elastische Fugen mit fungizidem Sanitärsilikon, Profile aus Edelstahl gebürstet.
UNTERGRUND/BESTAND: Einfamilienhaus Baujahr 1968, während der Bauzeit unbewohnt. Böden in Bad DG, Gäste-WC, Diele und Küche: neuer Heizestrich CT-C25-F4 mit Fußbodenheizung (Gewerk Estricharbeiten), im Bad DG mit Pultgefälle zur Duschrinne. Wände: Ziegelmauerwerk mit Kalkgipsputz, aus dem das Gewerk Abbruch/Entkernung die Altfliesen entfernt hat, sowie Vorwände und Badseite der Ständerwand aus imprägnierten Gipsplatten GKBI, verspachtelt Q1 (Gewerk Trockenbauarbeiten). Hauswirtschaftsraum im Keller: Altbeton der Bodenplatte, Keller unbeheizt, aber trocken. Auf gipsgebundenen Untergründen (Kalkgipsputz, Gipsplatten) werden höchstens Flächen der Wassereinwirkungsklasse W1-I abgedichtet; die Klassen W2-I und W3-I liegen ausschließlich auf dem Zementestrich. Die Eignung des Verlege- und Abdichtungssystems für die vorhandenen Untergründe ist nach dem Ortstermin mit dem verbindlichen Angebot zuzusichern.
SCHNITTSTELLEN: Altfliesen und Kleberreste sind vom Gewerk Abbruch/Entkernung entfernt. Heizestrich, Gefälle der Dusche, Randdämmstreifen und Bewegungsfugen im Estrich: Gewerk Estricharbeiten. Funktions- und Belegreifheizen mit Aufheizprotokoll: Gewerk Heizungsinstallation. Rohinstallation, Duschrinne mit werkseitiger Dichtmanschette, Badewanne mit Wannenträger und befliesbarer Schürze sowie die Objektmontage: Gewerk Sanitärinstallation. Vorwände und Ständerwand: Gewerk Trockenbauarbeiten. Dosen und Leitungen: Gewerk Elektroinstallation (die Ausschnitte in den Fliesen sind in diesem LV enthalten); Abluftventilatoren: Gewerk Lüftungstechnik. Übergangsprofile zwischen Fliesen und Parkett sowie Holzsockelleisten: Gewerk Bodenbelagsarbeiten. Fensterlaibungen, Anstriche und der Anstrich der Kellertreppe: Gewerk Malerarbeiten; Eiche-Fensterbänke der übrigen Fenster: Gewerk Tischlerarbeiten. Die Küche wird bauseits durch den Auftraggeber montiert.
ABDICHTUNG: Wassereinwirkungsklassen nach DIN 18534-1 in diesem Projekt: Bodenfläche der bodengleichen Dusche W3-I (Vorgabe des Auftraggebers), übrige Bodenfläche Bad W2-I, Wandflächen im Dusch- und Wannenbereich sowie im Spritzwasserbereich des Doppelwaschtischs W1-I, im Gäste-WC Bodenfläche und Spritzwasserbereich des Handwaschbeckens W1-I. Dichtbänder werden in allen Wand-Boden- und Wand-Wand-Anschlüssen der abgedichteten Flächen eingebaut, Dichtecken und Manschetten an allen Ecken und Durchdringungen; die Wandabdichtung reicht im Duschbereich mindestens 20 cm über den Brauseauslass. Mindestschichtdicken und Wartezeiten nach Prüfzeugnis des Systems sind einzuhalten und zu dokumentieren.
MENGEN/AUFMASS: Das vorläufige Angebot erfolgt auf Basis der in diesem LV angegebenen Mengen; eine Mengenprüfung durch den Bieter ist vor der vorläufigen Beauftragung nicht möglich und wird nicht vorausgesetzt. Nach vorläufiger Beauftragung sind Mengen und örtliche Gegebenheiten im Rahmen des Ortstermins bzw. anhand von Plänen und Unterlagen zu verifizieren; mit Abgabe des verbindlichen Angebots gelten die Mengen als vom Bieter geprüft. Als geschätzt gekennzeichnete Mengen (u. a. Abdichtungsflächen an Wänden, Dichtbänder, Silikonfugen, Profile, Sockel, Ausschnitte) sind bis zum verbindlichen Angebot zu prüfen. Vergütet wird ein Pauschalfestpreis auf Grundlage des verbindlichen Angebots; ein Abrechnungsaufmaß findet nicht statt. Eventual-/Bedarfspositionen (NEP) sind nicht im Pauschalfestpreis enthalten und werden nur auf Anordnung des Auftraggebers zum angebotenen Einheitspreis vergütet.
KALKULATION: In die Einheitspreise einzurechnen sind alle Nebenleistungen nach ATV DIN 18352 und DIN 18299 jeweils Abschnitt 4, insbesondere Lieferung aller Stoffe einschließlich Fliesenmaterial und Verschnitt, Transport in die Geschosse, Prüfen der Untergründe, Schneiden und Anpassen, Abschneiden der überstehenden Randdämmstreifen, Reinigen der eigenen Flächen von Zementschleier, Schutz der eigenen Leistung bis zur Abnahme, Beseitigen von Abfall sowie die Übergabedokumentation (Messprotokolle, Produktdatenblätter, Pflegehinweise) und die Übergabe verbliebener ganzer Fliesen jeder Serie als Reserve. Baustrom und Bauwasser stellt der Auftraggeber kostenlos. Alle Preise netto zzgl. gesetzlicher Mehrwertsteuer.
BAUSTELLE/LOGISTIK: Zufahrt für LKW bis 7,5 t über die eigene Einfahrt, Lagerfläche auf dem Grundstück (ca. 60 m²), Material frostfrei im Gebäude lagern. Transport ins DG über die Treppe, in den Keller über die Kellertreppe. Arbeitszeiten werktags 7–18 Uhr, keine Sonderauflagen; das Haus ist während der gesamten Bauzeit unbewohnt.
ABLAUF/BELEGREIFE: Reihenfolge je Nassraum: Rohinstallation Sanitär, Estrich, Funktions- und Belegreifheizen (Gewerk Heizungsinstallation), CM-Messung (dieses LV), Grundierung und Abdichtung, Bodenfliesen, dann Wandfliesen, Objektmontage (Gewerk Sanitärinstallation), zuletzt Silikonfugen an den Sanitärobjekten. Auf beheiztem Zementestrich wird erst verlegt, wenn der CM-Wert nach Vorgabe des Kleber- und Abdichtungsherstellers erreicht ist (in der Regel höchstens 2,0 %). Der Küchen-Fliesenspiegel wird nach der Montage der Küche verlegt; die dafür und für die Silikonfugen an den Objekten nötigen gesonderten Anfahrten sind einzurechnen. Verarbeitung bei Raum- und Untergrundtemperaturen ab 5 °C.

### 01 Allgemeines und Belegreifprüfung

#### 01.01 Allgemeines und Belegreifprüfung

**01.01.001 Baustelleneinrichtung (einrichten, vorhalten, räumen) einschließlich Schutzabdeckungen**
Einrichten, Vorhalten und Räumen der Baustelleneinrichtung für die Fliesen- und Plattenarbeiten in Bad DG, Gäste-WC, Diele, Küche und Hauswirtschaftsraum über alle Arbeitsabschnitte. Enthalten sind An- und Abtransport von Werkzeugen und Geräten (Schneidtisch, Rührwerk, Nassschneider), ein Schneid- und Mischplatz mit Schutz des Untergrunds sowie die Schutzabdeckung angrenzender Bauteile wie Fenster, Türzargen und Parkettanschlüsse. Nach jedem Abschnitt werden die Arbeitsbereiche geräumt und besenrein hinterlassen. Ein Container ist nicht erforderlich, da kein Rückbau anfällt; Verschnitt entsorgt der Auftragnehmer.
Hinweis: eine BE-Position für alle Räume und Abschnitte
Menge: 1,000 psch

**01.01.002 CM-Messung der Belegreife des Heizestrichs vor dem Fliesenbelag**
Feststellen der Belegreife des Heizestrichs vor Beginn der Abdichtungs- und Fliesenarbeiten durch Feuchtemessung nach dem CM-Verfahren (Calciumcarbid-Methode) an den vom Gewerk Heizungsinstallation gekennzeichneten Messstellen, je eine Messstelle in Bad DG, Gäste-WC, Diele und Küche. Probenahme über den gesamten Estrichquerschnitt, Auswertung mit Messprotokoll (Datum, Raum, Messstelle, Einwaage, CM-Wert) und Übergabe an den Auftraggeber. Verlegt wird erst bei Erreichen des Grenzwerts nach Vorgabe des Kleber- und Abdichtungsherstellers; bei Überschreitung ist der Auftraggeber unverzüglich zu informieren. Das Aufheizprotokoll des Gewerks Heizungsinstallation ist vor der Messung einzusehen.
Hinweis: 4 geflieste Räume auf Heizestrich, je 1 Messstelle; HWR auf Altbeton ohne Messung
Menge: 4,000 Stk

### 02 Untergrund und Abdichtung

#### 02.01 Untergrund und Abdichtung

**02.01.001 Grundierung der Bodenflächen auf Heizestrich (Bad DG, Gäste-WC, Diele, Küche)**
Lieferung und Auftragen einer Systemgrundierung des Abdichtungs- und Kleberherstellers auf die belegreifen, sauberen Heizestrichflächen in Bad DG (einschließlich der Duschfläche im Gefälle), Gäste-WC EG, Diele EG und Küche EG (einschließlich der Fläche unter der späteren Küchenzeile). In Bad und Gäste-WC liegt die Grundierung unter der Verbundabdichtung, in Diele und Küche unmittelbar unter dem Dünnbettkleber. Vorher werden lose Bestandteile entfernt und die Flächen abgesaugt. Auftrag gleichmäßig und deckend mit Rolle bzw. Bürste, Trocknungszeit nach Herstellerangabe vor dem Aufbringen der Abdichtung bzw. vor der Verlegung. Die Grundierung reguliert das Saugverhalten des Zementestrichs und sichert den Haftverbund von Abdichtung und Kleber.
Hinweis: verteilt auf: Bad DG 10,5 m², Gäste-WC 2,8 m², Diele 12,0 m², Küche 11,5 m² = 36,8 m²
Menge: 36,800 m²

**02.01.002 Hauswirtschaftsraum Keller: Altbeton mechanisch vorbereiten**
Mechanisches Vorbereiten des Altbetons der Bodenplatte im Hauswirtschaftsraum (Waschküche) im Keller: Anschleifen der Oberfläche zur Entfernung von Zementschlämme, Verschmutzungen, Öl- und Farbresten sowie loser Bestandteile und anschließendes Absaugen. Prüfen der Tragfähigkeit durch Kratz- und Klopfprobe; Risse, Hohlstellen oder nicht entfernbare Beschichtungen sind dem Auftraggeber vor Beginn anzuzeigen. Ziel ist eine saubere, offenporige und tragfähige Oberfläche für Grundierung und Ausgleich. Der Staub wird abgesaugt, der Raum besenrein hinterlassen.
Hinweis: Boden Hauswirtschaft 12,0 m²
Menge: 12,000 m²

**02.01.003 Hauswirtschaftsraum Keller: Grundierung des Altbetons**
Lieferung und Auftragen einer Grundierung nach Vorgabe des Herstellers der Ausgleichsmasse auf den vorbereiteten Altbeton im Hauswirtschaftsraum. Die Grundierung reguliert das Saugverhalten, bindet Reststaub und verhindert Luftblasen in der Ausgleichsmasse. Auftrag gleichmäßig und pfützenfrei mit Rolle bzw. Bürste. Trocknungszeit nach Herstellerangabe.
Hinweis: 12,0 m²
Menge: 12,000 m²

**02.01.004 Hauswirtschaftsraum Keller: Ausgleichsmasse 3 bis 10 mm**
Lieferung und Einbau einer zementären, selbstverlaufenden Ausgleichsmasse in Schichtdicken von 3 bis 10 mm auf dem grundierten Altbeton im Hauswirtschaftsraum zur Herstellung einer ebenen Verlegefläche nach DIN 18202 Tabelle 3 Zeile 3. Einbau mit Rakel und Stachelwalze, Randbereiche und Türdurchgang sauber abgestellt. Die Mindesttrocknungszeit vor der Fliesenverlegung ist einzuhalten. Ausgleiche über 10 mm Schichtdicke sind nicht enthalten und vor Ausführung anzuzeigen.
Hinweis: 12,0 m²; Ausgleich lt. Projektangaben
Menge: 12,000 m²

**02.01.005 Ausgleichsspachtelung der Putzwandflächen, Schichtdicke 3 bis 10 mm (Bad DG, Gäste-WC, Küchen-Fliesenspiegel)**
Ausgleichen der Wandflächen aus Kalkgipsputz, die nach dem Rückbau der Altfliesen uneben sind, im Bad DG, im Gäste-WC EG und im Bereich des Küchen-Fliesenspiegels mit einem zementären, für Gipsuntergründe nach Vorgrundierung geeigneten Ausgleichsmörtel des Systems in Schichtdicken von 3 bis 10 mm. Ziel ist eine ebene, tragfähige Fläche nach DIN 18202 Tabelle 3 Zeile 6 als Untergrund für Abdichtung und Dünnbettverlegung. Vorher werden Restkleber und lose Putzteile abgestoßen und die Fläche nach Systemvorgabe grundiert. Die Gipsplattenflächen der Vorwände und der Ständerwand sind nicht Teil dieser Position. Fehlstellen über 10 mm Tiefe sind dem Auftraggeber anzuzeigen und werden nur auf Anordnung nach Pos. 06.02.001 ausgeglichen.
Hinweis: verteilt auf: Bad DG 16,2 m² (Wandfliesen 30 m² abzgl. Gipsplatten Ständerwand 7,8 m² und Vorwand 6,0 m²), Gäste-WC 7,0 m² (Wandfliesen 9 m² abzgl. Vorwand 2,0 m²), Küche Fliesenspiegel 3,5 m² = 26,7 m² Putzfläche
Menge: 26,700 m²

**02.01.006 Grundierung der Wandflächen (Putz und Gipsplatten) in Bad DG, Gäste-WC und am Küchen-Fliesenspiegel**
Lieferung und Auftragen einer für gipsgebundene Untergründe geeigneten Systemgrundierung auf alle zu fliesenden Wandflächen im Bad DG und im Gäste-WC EG, sowohl auf Kalkgipsputz als auch auf den Gipsplatten GKBI der Vorwände und der Ständerwand, sowie auf die Putzfläche des Küchen-Fliesenspiegels. Die Grundierung verhindert die Reaktion zwischen Gips und zementärem Kleber bzw. Abdichtungsstoff und reguliert das Saugverhalten. Auf den Putzflächen erfolgt der Auftrag vor und nach der Ausgleichsspachtelung nach Systemvorgabe. Die Trocknungszeiten sind einzuhalten.
Hinweis: verteilt auf: Bad DG 30,0 m², Gäste-WC 9,0 m², Küche Fliesenspiegel 3,5 m² = 42,5 m²
Menge: 42,500 m²

#### 02.02 Untertitel 02

**02.02.001 Bad DG: Bodenabdichtung Duschfläche, Wassereinwirkungsklasse W3-I**
Lieferung und Herstellen einer Verbundabdichtung nach DIN 18534-3 auf der Bodenfläche der bodengleichen Dusche (1,20 × 0,90 m) im Pultgefälle zur Duschrinne, Wassereinwirkungsklasse W3-I. Abdichtungsstoff: zweikomponentige, rissüberbrückende mineralische Dichtschlämme (CM) des Systems, in mindestens zwei Arbeitsgängen bis zur geforderten Mindesttrockenschichtdicke laut Prüfzeugnis aufgetragen. Der Anschluss an die Dichtmanschette der Duschrinne ist in Pos. 02.02.007 erfasst, Dichtbänder und Dichtecken in Pos. 02.02.004 und 02.02.005. Die Schichtdicke wird über den Materialverbrauch kontrolliert und dokumentiert.
Hinweis: Duschfläche 1,20 × 0,90 m = 1,08 m²
Menge: 1,080 m²

**02.02.002 Bad DG: Bodenabdichtung übrige Bodenfläche, Wassereinwirkungsklasse W2-I**
Lieferung und Herstellen einer Verbundabdichtung nach DIN 18534-3 auf der übrigen Bodenfläche des Bades außerhalb der Duschfläche, einschließlich der Fläche unter dem Wannenträger, Wassereinwirkungsklasse W2-I (Bodenfläche in einem Raum mit bodengleicher Dusche). Abdichtungsstoff wie auf der Duschfläche aus zweikomponentiger, rissüberbrückender mineralischer Dichtschlämme (CM) des Systems, damit die Bodenabdichtung ohne Materialwechsel durchläuft. Auftrag in mindestens zwei Arbeitsgängen bis zur Mindesttrockenschichtdicke laut Prüfzeugnis, mit Hochführung an den Wänden über die Dichtbänder. Die Abdichtung unter dem Wannenträger ist vor dem Setzen der Wanne durch das Gewerk Sanitärinstallation fertigzustellen.
Hinweis: Bodenfläche Bad 10,5 m² abzgl. Duschfläche 1,08 m² = 9,42 m²
Menge: 9,420 m²

**02.02.003 Verbundabdichtung Wassereinwirkungsklasse W1-I (Wandflächen Bad DG, Boden und Spritzwasserbereich Gäste-WC)**
Lieferung und Herstellen einer Verbundabdichtung nach DIN 18534-3, Wassereinwirkungsklasse W1-I: im Bad DG an den Wänden im Duschbereich bis mindestens 20 cm über den Brauseauslass und seitlich über den Spritzwasserbereich hinaus, an den Wandanschlussflächen der Badewanne bis ca. 1,20 m über Fußboden sowie im Spritzwasserbereich über dem Doppelwaschtisch; im Gäste-WC EG auf der gesamten Bodenfläche mit Hochführung an den Wänden und im Spritzwasserbereich über dem Handwaschbecken an der Vorwand. Abdichtungsstoff aus dem System des Herstellers, geeignet für Zementestrich, Gipsplatten und Kalkgipsputz, in mindestens zwei Arbeitsgängen bis zur Mindesttrockenschichtdicke laut Prüfzeugnis. Die Abdichtung schließt an die Bodenabdichtung des Bades und an die Dichtbänder an. Dichtbänder, Dichtecken und Manschetten sind in den Pos. 02.02.004 bis 02.02.006 erfasst. Die Schichtdicke wird kontrolliert und dokumentiert.
Hinweis: verteilt auf: Bad DG Wand 8,9 m² (Dusche (1,20 + 0,90 + 0,20 m) × 2,20 m ≈ 5,0 m²; Wanne (1,70 + 0,75 m) × 1,20 m ≈ 2,9 m²; Waschtisch ca. 1,0 m²), Gäste-WC 3,3 m² (Boden 2,8 m² + Spritzwasserbereich Handwaschbecken ca. 0,8 × 0,6 m ≈ 0,5 m²) = 12,2 m²
Menge: 12,200 m²

**02.02.004 Dichtband in Wand-Boden-, Wand-Wand- und Wannenanschlüssen (Bad DG, Gäste-WC)**
Lieferung und Einarbeiten eines Dichtbands des Abdichtungssystems an allen Wand-Boden-Anschlüssen von Bad DG und Gäste-WC EG einschließlich der Anschlüsse an die Vorwände sowie in den senkrechten Wandinnenecken im Dusch- und Wannenbereich des Bades. Das Band wird schlaufenförmig bzw. mit Dehnzone in die erste Abdichtungslage eingebettet und mit der zweiten Lage überarbeitet, Stöße mindestens 5 cm überlappend verklebt; über das Dichtband erfolgt die Hochführung der Bodenabdichtung an den Wänden. Entlang der Wandanschlüsse der Badewanne (1,70 × 0,75 m) wird das am Wannenrand angebrachte Wannendichtband lückenlos in die Wandabdichtung eingebunden, einschließlich Lieferung des Dichtbands aus dem Abdichtungssystem, soweit es nicht werkseitig mit der Wanne geliefert wird; die Wanne setzt vorher das Gewerk Sanitärinstallation. Im Türdurchgang des Gäste-WC endet die Abdichtung vor der Bewegungsfuge des Estrichs. Die Ecken werden mit Formteilen nach Pos. 02.02.005 ausgebildet.
Hinweis: verteilt auf: Bad DG 15,5 m (Wand-Boden-Anschluss ca. 12,1 m, Wandinnenecken Dusche ca. 2,2 m und Wanne ca. 1,2 m), Wannenrand an zwei Wänden 2,45 m (1,70 + 0,75 m), Gäste-WC 5,9 m (Umfang ca. 6,8 m abzgl. Tür 0,9 m) = 23,85 m
Menge: 23,850 m

**02.02.005 Dichtecken (Innen- und Außenecken) im Abdichtungsbereich (Bad DG, Gäste-WC)**
Lieferung und Einarbeiten vorgefertigter Dichtecken des Abdichtungssystems an allen Innen- und Außenecken im Bereich der Boden-Wand-Anschlüsse in Bad DG und Gäste-WC EG, einschließlich der Ecken an der Vorwand des Bades. Die Formteile werden in die erste Abdichtungslage eingebettet und mit den anschließenden Dichtbändern überlappend verbunden. Anschließend werden sie mit der zweiten Abdichtungslage überarbeitet. Faltenfreier Einbau ist sicherzustellen.
Hinweis: verteilt auf: Bad DG 8 (4 Raumecken + 4 Ecken an der Vorwand), Gäste-WC 4 (Raumecken, Vorwand über die ganze Raumbreite) = 12 Stk
Menge: 12,000 Stk

**02.02.006 Bad DG: Dichtmanschetten an Rohrdurchführungen**
Lieferung und Einarbeiten von Dichtmanschetten des Abdichtungssystems an allen Rohrdurchführungen im abgedichteten Bereich, insbesondere Armaturenkörper und Brauseanschlüsse der Dusche, Anschlüsse der Wannenarmatur und Ablaufdurchführung der Wanne im Boden. Die Manschetten werden passend zum Rohrdurchmesser gewählt, faltenfrei in die erste Abdichtungslage eingebettet und mit der zweiten Lage überarbeitet. Vom Gewerk Sanitärinstallation mitgelieferte, systemzugehörige Manschetten der Armaturenkörper werden ebenso eingebunden. Die Durchführungen sind vorher vom Gewerk Sanitärinstallation fest zu montieren.
Hinweis: Dusche 3 (Armaturenkörper, Kopf- und Handbrause), Wanne 2 (Armaturanschlüsse), Wannenablauf im Boden 1
Menge: 6,000 Stk

**02.02.007 Bad DG: Abdichtungsanschluss an die Duschrinne**
Herstellen des Abdichtungsanschlusses an die vom Gewerk Sanitärinstallation gesetzte Duschrinne (Länge ca. 0,90 m) durch Einbinden der werkseitigen Dichtmanschette bzw. des Abdichtungsflansches in die Bodenabdichtung W3-I. Die Manschette wird vollflächig in die erste Abdichtungslage eingebettet, an den Enden mit Dichtecken bzw. Formteilen an die Wandabdichtung angeschlossen und mit der zweiten Lage überarbeitet. Die Rinne ist vorher auf Höhe, Lage und Dichtheit zu prüfen; Mängel sind vor Beginn anzuzeigen. Lieferung und Einbau der Rinne selbst sind nicht enthalten.
Hinweis: Rinne entlang der Duschbreite 0,90 m angenommen
Menge: 0,900 m

### 03 Wandfliesen

#### 03.01 Wandfliesen

**03.01.001 Wandfliesen Feinsteinzeug 30 × 60 cm liefern und verlegen (Bad DG, Gäste-WC, Küchen-Fliesenspiegel)**
Lieferung und Verlegen von Wandfliesen aus Feinsteinzeug nach DIN EN 14411 Gruppe BIa, Format 30 × 60 cm, rektifiziert, auf Abdichtung, Gipsplatten und ausgeglichenem Putz. Umfang im Bad DG: Wände im Dusch- und Wannenbereich raumhoch, Vorwände einschließlich Ablagen, Schürze des Wannenträgers und die übrigen Wandflächen nach Festlegung durch den Auftraggeber; im Gäste-WC EG: umlaufend halbhoch bis 1,20 m über Fußboden, an der Wand hinter dem WC einschließlich Vorwand und Ablage raumhoch; in der Küche EG: Fliesenspiegel zwischen Arbeitsplatte und Oberschränken der bauseits montierten Küche, untere Fliesenreihe auf die Arbeitsplatte ausgerichtet. Verlegung im Dünnbett mit Kleber C2 TE S1, waagerecht im Kreuzfugenverband, Fugenbreite ca. 2 mm, Fugenbild auf die Bodenfliesen abgestimmt. Der Küchen-Fliesenspiegel wird nach der Küchenmontage in einer gesonderten Anfahrt verlegt. Ablagekanten, Außenecken und freie Abschlusskanten erhalten Profile nach Pos. 05.01.004. Schneiden, Anpassen und Verschnitt sind enthalten, Ausschnitte in Pos. 03.01.002 und Verfugung in Pos. 06.01.001.
Hinweis: verteilt auf: Bad DG ca. 30,0 m², Gäste-WC ca. 9,0 m², Küche Fliesenspiegel 3,5 m² = 42,5 m² lt. Projektangaben
Menge: 42,500 m²

**03.01.002 Ausschnitte für Rohre, Dosen und Einbauteile in Wandfliesen (Bad DG, Gäste-WC, Küchen-Fliesenspiegel)**
Herstellen passgenauer Ausschnitte und Bohrungen in den Wandfliesen von Bad DG und Gäste-WC EG für Rohranschlüsse von Waschtischen, Handwaschbecken, Dusche, Wanne und WC, für Befestigungsbolzen, Betätigungsplatten, Steckdosen, Schalter, Leuchtenauslass, die Anschlussdose des Handtuchwärmers und die Abluftventilatoren sowie im Küchen-Fliesenspiegel für Steckdosen und Schalter über der Arbeitsplatte. Bohrungen mit Diamantbohrkrone, Rechteckausschnitte mit Nassschneider, Kanten sauber und ausbruchfrei, so dass Rosetten und Abdeckungen den Schnitt überdecken. Die Lage der Anschlüsse wird vor dem Verlegen mit den Gewerken Sanitärinstallation und Elektroinstallation abgestimmt. Die Dosen setzen die jeweiligen Fachgewerke bündig zur späteren Fliesenoberfläche.
Hinweis: verteilt auf: Bad DG 22 (Elektro ca. 5, Lüfter 1, Rohre/Einbauteile ca. 16: Waschtische 6, Dusche 3, Wanne 2, WC 5), Gäste-WC 11 (WC 5, Handwaschbecken 3, Elektro 2, Lüfter 1), Küche 5 (Steckdosen bzw. Schalter) = 38 Stk
Menge: 38,000 Stk

### 04 Bodenfliesen

#### 04.01 Bodenfliesen

**04.01.001 Bad DG: Bodenfliesen Feinsteinzeug 60 × 60 cm liefern und verlegen**
Lieferung und Verlegen von Bodenfliesen aus Feinsteinzeug nach DIN EN 14411 Gruppe BIa, Format 60 × 60 cm, rektifiziert, Rutschhemmung R10, auf der Duschfläche zusätzlich Bewertungsgruppe B nach DIN 51097, auf der Abdichtung im Bad DG einschließlich der Duschfläche. Verlegung im Dünnbett mit Kleber C2 TE S1 im kombinierten Verfahren (Buttering-Floating), hohlraumarm, im Kreuzfugenverband mit Fugenbreite ca. 3 mm. Auf der Duschfläche folgt der Belag dem Pultgefälle zur Duschrinne, Schnitte am Gefälleübergang und an der Rinne sind enthalten. Die Bewegungsfuge des Estrichs im Türdurchgang wird übernommen, das Übergangsprofil zum Parkett setzt das Gewerk Bodenbelagsarbeiten. Schneiden und Anpassen an Vorwand, Wannenträger und Zarge sind enthalten, die Verfugung ist in Pos. 06.01.001 erfasst.
Hinweis: Boden Bad 10,5 m² lt. Projektangaben
Menge: 10,500 m²

**04.01.002 Bodenfliesen Feinsteinzeug 60 × 60 cm liefern und verlegen (Diele, Küche, Gäste-WC)**
Lieferung und Verlegen von Bodenfliesen aus Feinsteinzeug nach DIN EN 14411 Gruppe BIa, Format 60 × 60 cm, rektifiziert, Rutschhemmung R10, in einer Serie für Diele EG, Küche EG und Gäste-WC EG: in Diele und Küche auf dem Heizestrich (in der Küche einschließlich der Fläche unter der Küchenzeile), im Gäste-WC auf der Abdichtung. Verlegung im Dünnbett mit verformungsfähigem Kleber C2 TE S1 im kombinierten Verfahren (Buttering-Floating), hohlraumarm, im Kreuzfugenverband mit Fugenbreite ca. 3 mm; das Fugenbild wird in der Diele auf Haustür und Treppe ausgerichtet und im Gäste-WC nach Möglichkeit in der Flucht der Diele fortgeführt. Die Bewegungsfugen des Estrichs in den Türdurchgängen und im Durchbruch der Küche zu Wohnen/Essen werden in den Belag übernommen, zwischen Diele und Gäste-WC bzw. Küche mit den Profilen nach Pos. 05.01.006; an Wohnen, Arbeitszimmer, Abstellraum und im Durchbruch der Küche setzt das Gewerk Bodenbelagsarbeiten das Übergangsprofil zum Parkett. Schneiden und Anpassen an Haustürschwelle, Treppenantritt, Vorwand und Zargen sowie der erhöhte Schnittanteil des kleinen Gäste-WC sind enthalten, die Verfugung ist in Pos. 06.01.001 erfasst.
Hinweis: verteilt auf: Diele 12,0 m², Küche 11,5 m², Gäste-WC 2,8 m² = 26,3 m² lt. Projektangaben
Menge: 26,300 m²

**04.01.003 Hauswirtschaftsraum Keller: Bodenfliesen Feinsteinzeug 30 × 60 cm liefern und verlegen**
Lieferung und Verlegen von Bodenfliesen aus Feinsteinzeug nach DIN EN 14411 Gruppe BIa, Format 30 × 60 cm, rektifiziert, Rutschhemmung R10, auf der Ausgleichsmasse im Hauswirtschaftsraum des unbeheizten Kellers. Verlegung im Dünnbett mit Kleber C2 TE S1, hohlraumarm im kombinierten Verfahren, im Drittelverband mit einem Versatz von höchstens einem Drittel der Fliesenlänge wegen der Kantenwölbung, Fugenbreite ca. 3 mm. Schneiden und Anpassen an Wände, Stahlzarge und Rohrdurchführungen sind enthalten. Die Verfugung ist in Pos. 06.01.001 erfasst.
Hinweis: Boden Hauswirtschaft Keller 12,0 m² lt. Projektangaben
Menge: 12,000 m²

### 05 Sockel, Fensterbänke und Profile

#### 05.01 Sockel, Fensterbänke und Profile

**05.01.001 Sockelfliesen aus der Bodenfliese 60 × 60 cm, Höhe ca. 7 cm (Diele, Küche)**
Lieferung und Verlegen von Sockelfliesen, geschnitten aus der Bodenfliese 60 × 60 cm, Höhe ca. 7 cm, Oberkante werkseitig bzw. sauber geschliffen, an den Wänden der Diele EG und an den freien Wandflächen der Küche EG außerhalb der Küchenzeile. Verlegung im Dünnbett auf dem grundierten Putz, Fugen in der Flucht der Bodenfliesen. Die Fuge zwischen Sockel und Boden bleibt frei für die elastische Verfugung nach Pos. 06.01.002. Gehrungen an Außenecken und Anpassen an Zargen sind enthalten; hinter der Küchenzeile wird kein Sockel verlegt.
Hinweis: verteilt auf: Diele ca. 6,0 m (Umfang ca. 14,6 m abzgl. Türöffnungen ca. 5,7 m und Treppenlauf ca. 3,5 m ≈ 5,4 m, mit Wandvorsprüngen ca. 6,0 m), Küche ca. 4,0 m (Umfang ca. 13,8 m abzgl. Küchenzeile ca. 5,8 m, Tür 0,9 m, Durchbruch 3,0 m) = 10,0 m
Menge: 10,000 m

**05.01.002 Hauswirtschaftsraum Keller: Sockelfliesen aus Bodenfliese, Höhe ca. 7 cm**
Lieferung und Verlegen von Sockelfliesen, geschnitten aus der Bodenfliese 30 × 60 cm, Höhe ca. 7 cm, Oberkante sauber geschliffen, an allen Wänden des Hauswirtschaftsraums einschließlich der Bereiche hinter Waschmaschine und Trockner. Verlegung im Dünnbett auf dem grundierten Wanduntergrund, Fugen in der Flucht der Bodenfliesen. Die Fuge zwischen Sockel und Boden bleibt frei für die elastische Verfugung. Gehrungen an Außenecken und Anpassen an die Stahlzarge sind enthalten.
Hinweis: Umfang ca. 14,0 m (ca. 3,0 × 4,0 m) abzgl. Tür 0,9 m ≈ 13,0 m
Menge: 13,000 m

**05.01.003 Geflieste Innenfensterbänke an den Fenstern F08 (Bad DG) und F02 (Gäste-WC)**
Herstellen gefliester Innenfensterbänke am Fenster F08 im Bad DG (Rohbaubreite 0,885 m) und am Fenster F02 im Gäste-WC EG (Rohbaubreite 0,635 m), jeweils Tiefe ca. 0,33 m bis zum Fensterrahmen, da die Fenster in der Dämmebene sitzen, mit Lieferung des Fliesenzuschnitts aus der Wandfliese des jeweiligen Raums. Brüstung reinigen, grundieren und ausgleichen, Verlegung im Dünnbett waagerecht, Vorderkante mit Edelstahl-Kantenprofil, seitliche Anschlüsse an die Laibungen sauber geschnitten. Zum Fensterrahmen wird eine elastische Anschlussfuge hergestellt, ohne den innenseitigen Fensteranschluss des Gewerks Fenster und Türen zu beschädigen. Verfugung und Silikonfuge zum Rahmen sind in dieser Position enthalten.
Hinweis: F08 (Bad DG) lt. Fensterliste 0,885 × 1,010 m, Brüstung 1,20 m; F02 (Gäste-WC) lt. Fensterliste 0,635 × 0,760 m; zusammen 2 Stk
Menge: 2,000 Stk

**05.01.004 Abschluss- und Kantenprofile Edelstahl gebürstet (Bad DG, Gäste-WC, Küchen-Fliesenspiegel)**
Lieferung und Einbau von Abschluss- und Kantenprofilen aus Edelstahl gebürstet (z. B. Schlüter-JOLLY oder gleichwertig), Profilhöhe passend zur Fliesendicke: im Bad DG an den Außenkanten der Vorwandablagen, den senkrechten Außenecken der Vorwand, an den Kanten zur Fensterlaibung F08 und an freien Fliesenabschlusskanten; im Gäste-WC an der Oberkante der halbhohen Wandverfliesung (1,20 m) und an der Außenkante der Vorwandablage; in der Küche an der Oberkante und an den seitlichen Enden des Fliesenspiegels. Einbau im Kleberbett mit gelochtem Befestigungsschenkel, Stöße und Ecken auf Gehrung bzw. mit Eckstücken. Die Profile schützen die Kanten und bilden einen sauberen Abschluss zu angrenzenden Putz-, Gipsplatten- und gestrichenen Wandflächen. Zuschnitt und Verschnitt sind enthalten.
Hinweis: verteilt auf: Bad DG ca. 10,0 m (Vorwandkanten und Ablagen ca. 5,0 m, Fensterlaibung F08 ca. 2,9 m, sonstige Abschlusskanten ca. 2,1 m), Gäste-WC ca. 5,9 m (Oberkante halbhoch ca. 4,5 m + Ablagekante ca. 1,4 m), Küche ca. 7,0 m (Oberkante ca. 5,8 m + 2 Enden à 0,6 m bei ca. 0,60 m Spiegelhöhe) = 22,9 m
Menge: 22,900 m

**05.01.005 Diele EG: Treppenkantenprofil Edelstahl am Austritt der Kellertreppe**
Lieferung und Einbau eines Treppenkantenprofils aus Edelstahl gebürstet (Winkelprofil mit Befestigungsschenkel, Höhe passend zur Fliesendicke) an der Fliesenkante am Austritt der Kellertreppe in der Diele. Einbau im Kleberbett bündig zur Fliesenoberfläche, auf das vom Gewerk Estricharbeiten gesetzte Abschlussprofil des Estrichs abgestimmt. Das Profil schützt die Fliesenkante vor Abplatzungen und bildet eine klar erkennbare Stufenkante. Die Kellertreppe selbst bleibt ohne Fliesenbelag.
Hinweis: Austritt Kellertreppe ca. 1,0 m breit (Lage in der Diele angenommen)
Menge: 1,000 m

**05.01.006 Diele EG: Bewegungsfugenprofile in den Türdurchgängen Diele/Gäste-WC und Diele/Küche**
Lieferung und Einbau von Bewegungsfugenprofilen für Fliesenbeläge aus Edelstahl mit elastischer Bewegungszone (z. B. Schlüter-DILEX-BWS oder gleichwertig) in den Türdurchgängen Diele/Gäste-WC und Diele/Küche, genau über den Bewegungsfugen des Heizestrichs. Einbau im Kleberbett bündig zur Fliesenoberfläche, die Estrichfuge wird nicht überbrückt. Die Profile übernehmen die Bewegungen zwischen den Estrichfeldern und verhindern Risse im Belag. Zuschnitt und Anpassen an die Zargen sind enthalten.
Hinweis: 2 Türdurchgänge à ca. 0,9 m
Menge: 1,800 m

**05.01.007 Hauswirtschaftsraum Keller: Übergangsprofil Edelstahl im Türdurchgang zum Kellerflur**
Lieferung und Einbau eines Übergangsprofils aus Edelstahl gebürstet mit abgeschrägtem Schenkel im Türdurchgang vom gefliesten Hauswirtschaftsraum zum unbelegten Betonboden des Kellerflurs. Das Profil gleicht den Höhenunterschied aus Ausgleichsmasse, Kleber und Fliese von ca. 2 cm stolperarm aus und schützt die Fliesenkante. Einbau im Kleberbett, Befestigung nach Herstellervorgabe, Länge passend zur lichten Durchgangsbreite. Die neue Höhenlage ist bei der Türblattlänge durch das Gewerk Tischlerarbeiten zu berücksichtigen.
Hinweis: 1 Türdurchgang ca. 0,9 m
Menge: 0,900 m

### 06 Fugen und Sonstiges

#### 06.01 Fugen und Sonstiges

**06.01.001 Verfugung Boden-, Wand- und Sockelfliesen mit Fugenmörtel CG2 WA (alle gefliesten Räume)**
Verfugen der Boden-, Wand- und Sockelfliesen in Bad DG, Gäste-WC EG, Diele EG, Küche EG einschließlich Fliesenspiegel und Hauswirtschaftsraum Keller mit wasserabweisendem, flexiblem Fugenmörtel CG2 WA nach DIN EN 13888 gemäß Systemvorgabe, Farbe nach Auswahl durch den Auftraggeber. Fugen vollständig und dicht gefüllt, bündig bzw. leicht vertieft abgezogen, nach dem Ansteifen mit Schwammbrett gewaschen. Anschluss- und Bewegungsfugen bleiben frei für die elastische Verfugung. Der Küchen-Fliesenspiegel wird in der gesonderten Anfahrt nach der Küchenmontage verfugt. Die Entfernung des Zementschleiers ist enthalten.
Hinweis: verteilt auf: Bad DG 40,5 m² (Boden 10,5 + Wand 30,0), Gäste-WC 11,8 m² (Boden 2,8 + Wand 9,0), Diele 12,0 m², Küche 15,0 m² (Boden 11,5 + Fliesenspiegel 3,5), Hauswirtschaftsraum 12,0 m² = 91,3 m² (Sockel im EP enthalten)
Menge: 91,300 m²

**06.01.002 Elastische Anschlussfugen mit fungizidem Sanitärsilikon (alle gefliesten Räume)**
Lieferung und Herstellen elastischer Anschluss- und Bewegungsfugen mit fungizidem Sanitärsilikon in Fugenfarbe: in Bad DG und Gäste-WC EG in allen Wand-Boden-Anschlüssen, in den senkrechten Wandinnenecken der gefliesten Flächen und an den Anschlüssen zu Badewanne, Duschrinne, Doppelwaschtisch, Handwaschbecken und den beiden Wand-WCs; in Diele, Küche und Hauswirtschaftsraum zwischen Sockelfliesen und Boden, in der Diele zusätzlich an der Haustürschwelle und am Antritt der Treppe EG–DG, in der Küche zwischen Fliesenspiegel und Arbeitsplatte sowie in der Innenecke des Fliesenspiegels. Fugen vorher reinigen, wo nötig Primer und Rundschnur als Hinterfüllung einbauen, Dreiflankenhaftung vermeiden, Fuge glatt abziehen. Die Fugen an den Sanitärobjekten werden nach deren Endmontage durch das Gewerk Sanitärinstallation und die Fuge zur Arbeitsplatte nach der Küchenmontage jeweils in einer gesonderten Anfahrt hergestellt. Die Fugen nehmen Bewegungen zwischen schwimmendem Heizestrich und angrenzenden Bauteilen auf; Silikonfugen sind Wartungsfugen und nicht Teil der Abdichtung.
Hinweis: verteilt auf: Bad DG ca. 28,0 m (Wand-Boden 12,1 m, Innenecken ca. 11,2 m, Wanne 2,45 m, Waschtisch 1,2 m, Duschrinne 0,9 m), Gäste-WC ca. 14,0 m (Wand-Boden 5,9 m, Innenecken ca. 7,3 m, Handwaschbecken ca. 0,5 m), Diele 8,1 m (Sockel 6,0 + Haustür 1,1 + Treppenantritt 1,0), Küche 10,4 m (Sockel 4,0 + Arbeitsplatte ca. 5,8 + Innenecke 0,6), Hauswirtschaftsraum 13,0 m (Sockel) + Wand-WCs Bad DG und Gäste-WC je ca. 1,0 m = 75,5 m
Menge: 75,500 m

#### 06.02 Untertitel 02

**06.02.001 NEP: Zulage zu Pos. 02.01.005 für Wandausgleich über 10 mm bis 20 mm**
Zulage zur Position der Ausgleichsspachtelung (Pos. 02.01.005) für Bereiche, in denen nach dem Rückbau der Altfliesen der Putz fehlt oder hohl liegt und ein Ausgleich in Schichtdicken über 10 mm bis 20 mm erforderlich ist. Ausführung mit zementärem Ausgleichs- bzw. Ansetzmörtel des Systems, gegebenenfalls in zwei Lagen, nach Entfernen hohlliegender Putzteile und Grundieren. Nur auszuführen, wenn der Befund vor Beginn dem Auftraggeber angezeigt und die Ausführung angeordnet wurde. Die Position ist nicht im Pauschalfestpreis enthalten und wird nur bei Anordnung zum angebotenen Einheitspreis nach tatsächlicher Fläche vergütet.
Hinweis: Bedarfsposition, Umfang erst nach Freilegen erkennbar (EP je m²)
Bedarfsposition (NEP): Abrechnung nur bei tatsächlicher Beauftragung/Ausführung.
Menge: 1,000 m²

**06.02.002 NEP: Stundenlohnarbeiten Fliesenleger**
Stundenlohnarbeiten eines Fliesenlegers für nicht im LV beschriebene Kleinleistungen, die der Auftraggeber vor Ausführung ausdrücklich anordnet. Ausführung nur nach vorheriger Anordnung und gegen vom Auftraggeber gegengezeichnete Stundennachweise. Die Position ist nicht im Pauschalfestpreis enthalten und wird nur bei Anordnung zum angebotenen Einheitspreis vergütet. Benötigtes Material wird gesondert nachgewiesen.
Hinweis: Bedarfsposition, Menge nicht abgrenzbar (EP je Stunde)
Bedarfsposition (NEP): Abrechnung nur bei tatsächlicher Beauftragung/Ausführung.
Menge: 1,000 h
